# A73 G110 Geotechnische Erkundung Bauwerke
Angebotsaufforderung (GAEB 90, DA83)
Eröffnung: 17.08.26 00:00
Ende der Zuschlagsfrist: 28.09.26
Währung: EUR
Auftraggeber: Bundesrepublik Deutschland vertreten durch

## A73 G110 Geotechnische Erkundung Bauwerk
Datum: 11.08.26

### Abschnitt 01 Baustelleneinrichtung

#### Unterabschnitt 01.01 Baustelle einrichten

**01.01.0001 Baustelle einrichten**
Baustelle für Tag- und Nachtarbeit einrichten.
Eingeschlossen sind alle für die Durchführung der
vertraglichen Leistungen erforderlichen Anlagen und
Einrichtungen, Geräte, Werkzeuge und sonstige
Betriebsmittel (Büroraum, Unterkünfte des AN,
Werkstätten, Lager, Arbeitsschutzmittel, etc.),
einschließlich sowie Anfahrt des Bohrpersonals für alle
Bohrgeräte, sofern sie nicht gesondert vergütet werden.
Strom- und Wasseranschluss, sanitäre Einrichtungen und
dergleichen, soweit erforderlich, herstellen.
Durchführung der Leitungsabfrage bei den zuständigen
Leitungsträgern gemäß Baubeschreibung Kabitel 5.3.
Anzeige der Bohrarbeiten bei den zuständigen Behörden
wegen wasserrechtlicher Auflagen gemäß Baubeschreibung
Kapitel 5.2.
Einholen von Berechtigungen und
Freistellungsbescheinigungen sowie Erstellung von
Beweissicherungen gemäß Baubeschreibung Kapitel 2.3 bis
2.7.
Unvermeidbare Flurschäden sind nach den Tarifen des
Bayrischen Bauernverbandes zu entschädigen. Eine
gesonderte Vergütung wird hierfür nicht vorgenommen.
Menge: 1,000 Psch

**01.01.0002 Kernlager einrichten**
Einrichten eines frostfreien Kernlagers mit befestigtem
Untergrund und einer Fläche zum Auslegen von mind. 350
lfdm Bohrgut in Kernkisten zur Begutachtung durch den
AG.
Das Bohrgut muss von der Entnahme an bis zur
Begutachtung durch den AG frostfrei und
witterungsgeschützt gelagert werden.
Das Kernlager muss sich in der Nähe der Maßnahme
(max. Entfernung 50 km) befinden.
Menge: 1,000 Psch

#### Unterabschnitt 01.02 Baustelleneinrichtung vorhalten

**01.02.0001 Vorhalten Baustelleneinrichtung**
Vorhalten der Baustelleneinrichtung entsprechend
Baubeschreibung zum LV für die Dauer der Bauzeit.
Die laufenden Betriebskosten für die
Baustelleneinrichtung sind in diese Position
einzurechnen.
Außer den vollen Monaten werden Teilzeite nach
Kalendertagen zu 1/30 des Einheitspreises vergütet.
Menge: 3,000 Mt

**01.02.0002 Vorhalten Kernlager**
Vorhalten eines frostfreien Kernlagers mit befestigtem
Untergrund und einer Fläche zum Auslegen von mind. 350
lfdm Bohrgut in Kernkisten zur Begutachtung durch den
AG.
Das Bohrgut muss bis zur Begutachtung durch den AG
frostfrei gelagert werden.
Außer den vollen Monaten werden Teilzeite nach
Kalendertagen zu 1/30 des Einheitspreises vergütet.
Menge: 4,000 Mt

#### Unterabschnitt 01.03 Baustelle räumen

**01.03.0001 Baustelle räumen**
Räumen der Baustelleneinrichtung einschl. aller
Anlagen, Einrichtungen, Geräte und dergleichen.
Abfahrt des Bohrpersonals. Die Flächen, auf denen sich
Baustelleneinrichtungen befunden haben, sind dem
ursprünglichen Zustand entsprechend wieder
herzurichten. Verunreinigungen jeder Art sind zu
beseitigen.
Menge: 1,000 Psch

**01.03.0002 Kernlager räumen**
Räumen des Kernlagers einschl. aller Anlagen,
Einrichtungen, Geräte und dergleichen. Die Flächen, auf
denen sich das Kernlager befunden hat, sind dem
ursprünglichen Zustand entsprechend wieder
herzurichten. Verunreinigungen jeder Art sind zu
beseitigen.
Menge: 1,000 Psch

### Abschnitt 02 Bohrarbeiten

#### Unterabschnitt 02.01 Umsetzen Bohrgeräte

**02.01.0001 Auf-/Abbau Bohranlage auf BAB**
Wiederholter Auf- und Abbau der Maschinenbohranlage
einschl. des Kernbohrgerätes usw. je Bohrloch sowie
Zwischentransport von Bohrloch zu Bohrloch auf der
Autobahn, s. Baubeschreibung Kapitel 6.
Sicherung des Bohrloches nach Ablauf der Eingriffszeit
für Nachtbaustellen mit einer rückverankerten
Abdeckplatte.
Abrechnung der Position je Stück Bohrung für die
Erkundungsbohrungen BK53, BK55, BK58 und BK63.
Menge: 4,000 St

**02.01.0002 Auf-/Abbau Bohranlage außerhalb BAB**
Auf- und Abbau der Maschinenbohranlage einschl. des
Kernbohrgerätes usw. sowie Zwischentransport von
Bohrloch zu Bohrloch.
Menge: 22,000 St

**02.01.0003 Zulage erschwertes Gelände**
Zulage zu Pos. 02.01.0002;
Zwischentransport und Auf-/Abbau der
Maschinenbohranlage und Betrieb bei erschwertem
Gelände.
Menge: 15,000 St

**02.01.0004 Sicherung 01 gemäß VSP IV / 2R-1**
Sicherung nach VSP IV / 2R-1 (Nachtbaustelle) - siehe
Anlage 4.1 der Baubeschreibung; zu Pos. 02.01.0001.
Einhaltung der Sperrpausen gemäß Anlage 4.3 der
Baubeschreibung.
Das Bohrgerät und die Sicherung müssen innerhalb der
festgelegten Eingriffszeiten gemäß Anlage 4.3 der
Baubeschreibung vollständig zurückgebaut werden.
Die Position beinhaltet weiterhin das Einholen der
verkehrsrechtlichen Anordnungen, Stellen der
erforderlichen Sicherungseinrichtungen, wiederholtes
Auf-/Abbau der Sicherungen, Erfüllen der Auflagen bei
An-/Abtransport, Betrieb der Bohrgeräte.
Die zum Einsatz vorgesehenen Bohrgeräte-Typen sind so
zu wählen, dass die zur Verfügung stehende Breite des
Arbeitsbereichs zum An- und Abtransport sowie zum
Aufstellen und Bedienen des Bohrgerätes ausreichend
ist.
Abrechnung der Position je Stück Bohrung für die
Erkundungsbohrungen BK53, BK55 und BK63.
Menge: 3,000 St

**02.01.0005 Sicherung 02 gemäß VSP**
Sicherung des Bohrpunktes BK58 nach
Verkehrssicherungsplan Anlage 4.2 der Baubeschreibung;
zu Pos. 02.01.0001.
Einhaltung der Sperrpausen gemäß Anlage 4.3 der
Baubeschreibung.
Das Bohrgerät und die Sicherung müssen innerhalb der
festgelegten Eingriffszeiten gemäß Anlage 4.3 der
Baubeschreibung vollständig zurückgebaut werden.
Die Position beinhaltet weiterhin das Einholen der
verkehrsrechtlichen Anordnungen, Stellen der
erforderlichen Sicherungseinrichtungen, wiederholtes
Auf-/Abbau der Sicherungen, Erfüllen der Auflagen bei
An-/Abtransport, Betrieb der Bohrgeräte.
Die zum Einsatz vorgesehenen Bohrgeräte-Typen sind so
zu wählen, dass die zur Verfügung stehende Breite des
Arbeitsbereichs zum An- und Abtransport sowie zum
Aufstellen und Bedienen des Bohrgerätes ausreichend
ist.
Abrechnung der Position je Stück Bohrung für die
Erkundungsbohrung BK58.
Menge: 1,000 St

#### Unterabschnitt 02.02 Bohrarbeiten in allen Bodenarten

**02.02.0001 Bohrung in Boden, Tiefe bis 10 m**
Niederbringen der Aufschlussbohrung
(z.B. Rammkernbohrung) bis zum Ansatz der Kernbohrung
in alle Bodenarten.
Bohrtiefe von OK Gelände bis 10 m.
Menge: 260,000 m

**02.02.0002 Bohrung in Boden, Tiefe 10 m - 30 m**
Leistung wie 02.02.0001,
jedoch Bohrtiefe von 10 m bis 30 m.
Menge: 15,000 m

#### Unterabschnitt 02.03 Bohrarbeiten in allen Felsarten

**02.03.0001 Wasserbeschaffung**
Wasserbeschaffung für Kernbohrungen je Bohrstelle
(inklusive eventueller Mehrfachfahrten)
Menge: 23,000 St

**02.03.0002 Bohrung in Fels, bis 10 m**
Fortsetzung der Aufschlussbohrung als Kernbohrung
(z.B. mit Doppelkernrohr) in allen Felsarten
einschließlich Wasserverbrauch,Kerndurchmesser
mindestens 100 mm, einschließlich der notwendigen
Verrohrungen.
Beim anstehenden Untergrund sind die für die Qualität
des Aufschlusses optimalen Bohrkronen zu verwenden.
Bohrtiefe von OK Gelände bis 10 m.
Menge: 1,000 m

**02.03.0003 Bohrung in Fels, 10 m - 20 m**
Leistung wie Position  02.03.0002,
jedoch Bohrtiefe von 10 m bis 20 m.
Menge: 230,000 m

**02.03.0004 Bohrung in Fels, 20 m - 40 m**
Leistung wie Position  02.03.0002,
jedoch Bohrtiefe von 20 m bis 40 m.
Menge: 170,000 m

#### Unterabschnitt 02.04 Fotografieren der Bohrkerne

**02.04.0001 Bohrkerne fotografieren**
Die Bohrkerne in den Kernkisten zerrungsfrei in
optimaler Großaufnahme digital, farbig fotografieren.
Eine Aufnahme umfasst 4 Bohrkerne von je 1 m Länge.
Liefern von Bildberichten digital.
Benennen der Dateien nach Vorgabe des AG.
Das notwendige größere Vorhalten von Kernkisten für das
Fotografieren ist in die Position mit einzurechnen.
Abrechnung der Position je Aufnahme (Foto).
Menge: 178,000 St

#### Unterabschnitt 02.05 Verfüllen der Bohrungen

**02.05.0001 Verfüllen mit Tonschnitzeln**
Verfüllen mit Tonschnitzeln.
Dichtes Auffüllen der Bohrungen entsprechend
Baubeschreibung mit hochquellfähigen Tonschnitzeln
(Kompaktonit oder entsprechendes Erzeugnis).
Menge: 337,000 m

**02.05.0002 Verfüllen mit Dämmer**
Verfüllen der Bohrungen mit Dämmer im
Kontraktorverfahren gemäß Baubeschreibung.
Menge: 338,000 m

**02.05.0003 Verschließen mit Kaltasphalt**
Verschließen von Bohrlöchern im Bereich von gebundenem
Straßenaufbau mit Kaltasphalt, Einbau von frostsicherem
Bodenmaterial bis 1 m unter OK Asphaltdecke.
Menge: 4,000 St

### Abschnitt 03 Probenentnahme

#### Unterabschnitt 03.01 Entnahme von Boden- und Felsproben

**03.01.0001 Entnahme Becherproben 1 l**
Entnahme von Proben entsprechend DIN EN ISO 22475-1.
Luftdicht verschließbare Behälter zur Aufbewahrung von
Bodenproben liefern, Proben entnehmen, verpacken und
beschriften.
Aufbewahren der Bodenproben bis zur Bohrkernaufnahme
durch den AG, das Entsorgen der Probenbecher sowie des
Probenmaterials ist in die EP einzurechnen.
Fassungsvermögen der Behälter 1 l.
Menge: 275,000 St

**03.01.0002 Entnahme Kübelproben 5 l**
Entnahme von Kübelproben entsprechend DIN EN ISO
22475-1.
Luftdicht verschließbare Behälter zur Aufbewahrung von
Bodenproben und Umweltproben liefern, Proben entnehmen,
verpacken und beschriften.
Liefern der Proben zu einem Prüfinstitut.
Die Kosten für die Lieferung sind in Pos. 03.04.0001.
einzurechnen.
Fassungsvermögen der Behälter 5 l.
Menge: 30,000 St

**03.01.0003 Entnahme Kübelproben 10 l**
Leistung wie Position 03.01.0002.,
jedoch Fassungsvermögen der Behälter 10 l.
Menge: 30,000 St

**03.01.0004 Kernproben**
Entnahme von Kernproben aus Fels.
Proben nach Anweisung des AG entnehmen, luftdicht
verpacken und beschriften.
Liefern der Proben zu einem Prüfinstitut.
Die Kosten für die Lieferung sind in Pos. 03.04.0001.
einzurechnen.
Menge: 20,000 St

#### Unterabschnitt 03.02 Entnahme mittels Entnahmegerät

**03.02.0001 Entnahme mittels Entnahmegerät**
Entnahme von Proben mittels Entnahmegerät entsprechend
DIN EN ISO 22475-1 mit den Abmessungen Länge 300 mm und
Durchmesser mind. 100 mm auf Anweisung des
Auftraggebers. Vorhalten und leihweises Überlassen
eines Entnahmezylinders, Vergießen mit Paraffin,
beschriften, sachgemäßes Verpacken der Proben und
Transport zu einem
Prüfinstitut.
Die Kosten für die Lieferung sind in Pos. 03.04.0001.
einzurechnen.
Menge: 1,000 St

#### Unterabschnitt 03.03 Entnahme von Grundwasserproben

**03.03.0001 Entnahme von Grundwasserproben**
Entnahme einer Grundwasserprobe (WP) nach DIN EN ISO
22475-1 zur Untersuchung auf Betonaggressivität
nach DIN 4030 und zur Untersuchung auf
Stahlaggressivität nach DIN 50929.
Bestimmung der Vor-Ort-Parameter.
Probenflaschen und Chemikalien werden vom AN geliefert.
Transport zu einem Prüfinstitut.
Die Kosten für die Lieferung sind in Pos. 03.04.0001.
einzurechnen.
Menge: 9,000 St

#### Unterabschnitt 03.04 Probenlieferung

**03.04.0001 Lieferung Proben**
Die Lieferung der Boden-, Fels-, Wasser- und
Umwelt-Proben zu einem noch zu bestimmenden
Prüfinstitut bezieht sich auf die Entfernung von max.
300 km zwischen dem jeweiligen Kernlager und der
Lieferadresse.
Es wird vom AG die kürzeste Fahrstrecke über die BAB
vorgegeben.
Menge: 10,000 St

### Abschnitt 04 sonstige Feldaufschlüsse

#### Unterabschnitt 04.01 Schürfgruben

**04.01.0001 Anlegen von Schürfgruben**
Anlegen von Schürfgruben mit einem vorzuhaltenden
Hydraulik-Bagger nach Angabe des AG, Schürftiefen
bis 3 m. Länge der Aushubsohle ca. 4 m, Schürfbreite
ca. 1,5 m.
Oberboden getrennt lösen und getrennt seitlich lagern.
Nach der Begutachtung durch den AG sind die Schürfe mit
dem seitlich gelagerten Aushubmaterial lagenweise unter
der Verwendung eines Anbauverdichters für Bagger zu
verfüllen und mit dem zuvor entnommenen Oberboden
anzudecken.
Menge: 4,000 St

#### Unterabschnitt 04.02 Sondierung DPH

**04.02.0001 An-/Abtransport DPH**
An-/Abtransport einer Schweren Rammsonde (DPH gem.
DIN EN ISO 22476-2), einschließlich benötigtem Personal
sowie Auf- und Abbau einer Sondieranlage je
Ansatzpunkt.
Menge: 15,000 St

**04.02.0002 Durchführung der DPH**
Durchführung von Sondierungen mit der Schweren
Rammsonde.
Erstellen und Liefern der Auswertung der Sondierungen
in Form von Diagrammen als Datei (pdf).
Menge: 175,000 m

### Abschnitt 05 sonstige Arbeiten

#### Unterabschnitt 05.01 Handschachtungen

**05.01.0001 Handschachtungen**
Ausführung eines Handschachtes zur Suche von Kabeln und
Leitungen nach Abstimmung mit dem AG.
Länge bis 2,5 m; Tiefe bis 1,5 m.
Menge: 10,000 St

#### Unterabschnitt 05.02 Vermessungsarbeiten

**05.02.0001 Festlegen der Lage der Aufschlüsse**
Festlegen der Lage der auszuführenden Aufschlüsse
(Bohrungen, Schürfe und DPH) durch Auspflocken bzw.
Markieren der Standorte auf Basis des beigefügten
Lageplans und der Vermessungsdaten.
Die Festlegung der genauen Lage erfolgt in Abstimmung
vor Ort mit dem AG oder dessen Vertreter.
Menge: 45,000 St

**05.02.0002 Einmessen nach Ausführung**
Einmessen der ausgeführten Aufschlüsse (Bohrungen,
Schürfe und DPH) nach Lage und Höhe.
Erstellen einer Koordinaten-Liste, einschließlich der
Höhenangaben.
Die Einmessung der Aufschlüsse erfolgt im
Gauß-Krüger-/UTM32 System.
Die Höhen werden im Höhensystem DHHN2016 (NHN) gemessen
und angegeben.
Menge: 45,000 St

#### Unterabschnitt 05.03 Holzungsarbeiten

**05.03.0001 Strauch/Buschwerk auf Stock**
Strauch/Buschwerk für die Zufahrt zu den Bohrpunkten
und für den erforderlichen Lager/-Arbeitsraum auf
Stock zurück schneiden.
Die Arbeiten sind unter Schonung des umgebenden
Baumbestandes auszuführen, einschließlich dem Einsatz
von Fahrzeugen, Maschinen, Betriebsstoffe und
Hilfsmittel; Maschinisten und Geräteführer;
einschließlich An-/Abfahrt/Transport,
Gehölz-/Grünschnitt in Eigentum des AN übernehmen;
aufnehmen, verladen und einer Verwendung nach Wahl des
AN zuführen;
einschließlich Transport und ggf. anfallender
Verwertungs-/Entsorungsgebühren.
Ausführung der Arbeiten nur nach Absprache mit dem AG.
Menge: 100,000 m2

USt %: 19,00
